# Trockenbau
Angebotsaufforderung (GAEB DA XML 3.2, DA83)
Projekt: 173055
Währung: EUR
Auftraggeber: Bundesagentur für Arbeit, RIM Magdeburg, vertreten durch:
Ausführungsort: Agentur für Arbeit Dessau-Roßlau, August-Bebel-Platz 16, 06842 Dessau-Roßlau
Erstellt mit: BUILDUP, BUILDUP v30.0.0.0, 02.03.2026

## 000 Trockenbau

*Hinweis: Objektbeschreibung*
ALLGEMEINES
Bei dem Bauvorhaben handelt es sich um ein Bestandsgebäude, welches einerseits für den Bauwerkserhalt saniert werden soll. Andererseits erfolgt eine Herrichtung für den neuen Nutzungszweck

LAGE
Das historische Arbeitsamt Dessau liegt südlich des historischen Zentrums von Dessau und in fußläufiger Entfernung zum Bauhausmuseum (10 Min.). Es ist mit dem Auto über die Askanische Straße sehr gut erreichbar. In unmittelbarer Nähe ist eine öffentliche PKW-Stellplatzanlage vorhanden.
Die Adresse lautet:
August-Bebel-Platz 16
06842 Dessau-Roßlau

ERSCHLIESSUNG
Von der Askanischen Straße zweigt nach Süden die Mauerstraße ab. Parallel dazu liegt auf dem Grundstück eine befestigte Fläche. Die Zufahrt dazu erfolgt von der Ecke Mauerstraße/Chaponstraße.

GEBÄUDEANGABEN
Das Gebäude besteht aus einem halbrunden Flachbau sowie einem zweigeschossigen, unterkellerten Büroanbau.

*Hinweis: Allgemeine Vorbemerkungen*
ALLGEMEINES
Abkürzend werden nachfolgend der Auftraggeber als AG und der Bieter bzw Auftragnehmer als AN bezeichnet. Sämtliche ausgeschriebenen Positionen sind fertige Leistungen, einschließlich aller Nebenleistungen gem. VOB/C.  Ist es dem AN vertragsgemäß freigestellt, zusätzlich zur ausgeschriebenen Konstruktion Alternativvorschläge in Form eines Nebenangebotes auszuarbeiten, ist die Gleichwertigkeit der angebotenen mit der vorgegebenen Konstruktion durch z.B. Detailzeichnungen, Muster und System-Prüfzeugnisse nachzuweisen. Die angeführten Unterlagen müssen zum Abgabetermin vorliegen. Der Leistungsbeschreibung beigefügte oder ggf. darin enthaltenen Zeichnungen dienen zur Verdeutlichung der Textbeschreibung. Erforderliche Werkzeichnungen sind im Auftragsfalle vom AN rechtzeitig vor Fertigungs- bzw.  Montagebeginn vorzulegen. Der AN hat dafür Sorge zu tragen, dass auf der Baustelle neben den ihm übergebenen aktuellen Ausführungsunterlagen auch eine Ausfertigung dieser Leistungsbeschreibung vorliegt.

BEMUSTERUNG
Sichtbare Bauteile u. Oberflächenausführungen mit  Liefervarianten, sind vor Bestellung und Ausführung grundsätzlich zu bemustern. Sofern keine gesonderten Angaben in den Pos.-Texten getroffen werden, erfolgt die Auswahl der Material- und Farbangaben gemäß Herstellerpalette des angebotenen Produkts. Der AG behält sich vor, für die Freigabe des 1 Woche in Anspruch zu nehmen. Die Bemusterung muss daher mit einem ausreichenden zeitlichen Vorlauf durchgeführt werden. Eventuelle Lieferfristen sind hierbei von vom AN zu berücksichtigen. Mit dem Handmuster sind auch Prüfzeugnisse, technische Unterlagen etc. vorzulegen. Die Muster sind mit bis zu 3 Varianten vorzulegen (in der Regel mind. DIN A4 groß, Profile mind. 20cm lang, Flächenanstriche mindesten 1qm) Vorgenanntes gilt sinngemäß auch für evtl. nachfolgend geforderte Sonderausführungen (z.B. Fugen o. ä.).

LÄRMSCHUTZ
Der Auftragnehmer ist zur Einhaltung des BImSchG und der AVV Baulärm verpflichtet. Lärmintensive Bauarbeiten dürfen auf dem Baugrundstück gemäß Auflage der Baugenehmigung nur werktags von 07:00 bis 20:00 Uhr durchgeführt werden.
Leistungen außerhalb der o.g. Zeitfenster können nur in Absprache mit dem AG ausgeführt werden. --> Freigabe des Ablaufplans durch AG

AUSFÜHRUNG
Maßgebend für die Durchführung des Auftrags sind die VOB/C, der allgemein anerkannte Stand der Technik, die einschlägigen Normen und Richtlinien, sowie die Verarbeitungs- und Einbaurichtlinien der Hersteller. Soweit in der Leistungsbeschreibung auf Technische Spezifikationen, z.B. nationale Normen, mit denen europäische Normen umgesetzt werden, europäische technische Zulassungen, gemeinsame technische Spezifikationen, internationale Normen Bezug genommen wird, werden auch ohne den ausdrücklichen Zusatz "oder gleichwertig" immer gleichwertige Technische Spezifikationen in Bezug genommen. Der Nachweis der Gleichwertigkeit ist allerdings Leistung des AN zur Angebotsabgabe. Dem AG sind zur Angebotsabgabe grundsätzlich Kopien der  Zulassungen u. Prüfzeugnisse sowie Übereinstimmungserklärungen der verwendeten Produkte zu übergeben.
Alle evtl. genannten Einbaumaße der Elemente sind Richtmaße und vor Beginn der Herstellung / der Bestellung eigenverantwortlich und termingerecht vom AN auf dem Bau zu prüfen. Der AN hat die im LV angegebenen Massen eigenverantwortlich anhand der vorhandenen Planunterlagen zu prüfen und danach seine Materialbestellungen termingerecht auszurichten. Sofort nach Auftragserteilung sind die herstellerbedingten Lieferfristen abzufragen. Fehlen dem AN für eine termingerechte Bestellung von Materialien und Baustoffen Planungsvorgaben, sind diese umgehend beim AG schriftlich einzufordern. Für Ausführungsverzögerungen u. deren Folgen, die der AN wegen Versäumnissen aus vorgenannten Verpflichtungen verschuldet, behält sich der AG Schadenersatzforderungen vor.
Die beschriebenen Leistungen sind während gleichzeitiger Anwesenheit anderer Gewerke / Unternehmer auszuführen. Erforderliche Absprachen und Koordinierungen der täglichen Arbeitsabläufe zwecks gegenseitiger Rücksichtnahme ist mit den EP abgegolten.
Vom AG wird ein Sicherheits- u. Gesundheitsschutzkoordinator (SiGeKo) eingesetzt. Seinen Anweisungen ist unverzüglich Folge zu leisten.
Die nach ATV DIN 18299 Abschnitt 4.1.11 durch den AN zu beseitigenden Verunreinigungen beziehen sich auch auf die Verunreinigung öffentlicher Verkehrswege durch Fahrzeuge und Maschinen des AN oder seiner Subunternehmer im unmittelbaren Baustellenbereich. Solche Verunreinigungen sind durch geeignete Maßnahmen möglichst zu vermeiden oder so rechtzeitig zu beseitigen, dass durch sie keine Gefährdung des öffentlichen Verkehrs entstehen kann.
Im unmittelbaren Tätigkeitsbereich des AN sind generell angrenzende und umliegende Bauteile und Außenanlagen vor Beschädigung zu schützen. Speziell bei funkenerzeugenden Arbeiten sind Schutzmaßnahmen gegen Beschädigung der Verglasung zu treffen. Diese Leistungen sind mit den EP abgegolten. Für Beschädigung aller Einrichtungen oder fertiger Gewerke durch das Personal des AN ist dieser ersatzpflichtig.

AN-VERTRETER
Für die Baustelle ist vom AN ein fachkundiger, deutschsprachiger Ansprechpartner zu benennen, welcher den AN im Ausführungszeitraum rechtsverbindlich auch an den regelmäßigen Baubesprechungen vertritt. Dieser ist u.a. außerdem für die Einhaltung der zu beachtenden Unfallverhütungsvorschriften und die Einholung der für das jeweilige Gewerk erforderlichen Abnahmen und Prüfungen verantwortlich.

*Hinweis: Spezielle Vorbemerkungen Denkmalschutz*
Das Gebäude ist ein Kulturdenkmal im Sinne des § 2 DenkmSchG LSA.
Sämtliche Baumaßnahmen sind grundsätzlich ohne Beschädigung der historischen Bausubstanz auszuführen. Die Materialtransporte im Gebäude erfolgen daher unter beengten Bedingungen, dies ist bei der Kalkulation mit zu berücksichtigen. Entsprechend sind alle Transportwege so zu wählen, dass der Bestand nicht gefährdet ist. Bedarfsweise sind Tür- und Fensterleibungen zu schützen. Gleiches gilt sinngemäß für Lagerflächen innerhalb und außerhalb des Gebäudes.
Sämtliche Leistungen sind nach örtlicher Festlegung gemeinsam mit dem AG u. der Denkmalpflege abzustimmen.
Für die Instandsetzungsarbeiten sind die Vorgehensweisen und Angaben in den jeweils zugehörigen WTA-Merkblättern zu beachten.

*Hinweis: Bautagebuch*
Der Auftragnehmer hat täglich ein Bautagebuch zu führen und wöchentlich der Bauleitung vorzulegen. Die Bautagebücher müssen alle Angaben enthalten, die für die Ausführung oder Abrechnung des Vertrages von Bedeutung sein können, z.B. beschäftigte Arbeitskräfte, wichtige Bauabschnitte, Witterungsverhältnisse etc.

*Hinweis: Bauzeit*
04.05.2026 - 30.07.2026

*Hinweis: Unterlagen*
Der AN erhält später die für seine Arbeiten maßgebliche Ausführungsplanung nach Auftragserteilung als PDF und/oder DWG. Folgende Unterlagen liegen dem Leistungsverzeichnis nur zur prinzipiellen Verdeutlichung der Geometrie des  Bauvorhabens bei.
- 231805-AP-Plan02_Grundriss KG_2026-01-30.pdf
- 231805-AP-Plan03_Grundriss EG_2026-01-30.pdf
- 231805-AP-Plan03_Grundriss EG Seminarbereich_2026-01-30
- 231805-AP-Plan04_Obergeschoss_2026-01-30
- Ausgabefenster.jpg
- Deckensegel-1.jp
- Deckensegel-2.jpg
- Holzblende-1.jpg
- Holzblende-2.jpg
- Holzblende-3.jpg
- Türblende.jpg

### 1 Vorbereitungsmaßnahmen

*Hinweis: Vorbemerkungen Einrichtung*
Die Baustelleneinrichtung (BE) ist auf ein Mindestmaß zu beschränken, da die ausgewiesenen Flächen für alle anwesenden Gewerke gelten. Hält der AN für seine Arbeiten weitere als die auf dem Grundstück ausgewiesenen Flächen für erforderlich (z.B. Sondernutzung öffentlicher Flächen für Lagerung und Anlieferung bzw. Container und Kran), sind die dafür notwendigen Genehmigungen, Gebühren, Sperr- und Hinweiseinrichtungen in der BE-Position einzurechnen und termingerecht zu organisieren.
Für die Kalkulation der für die beschriebene Leistung erforderliche Baustelleneinrichtung gemäß VOB/C wird dem AN vor Angebotsabgabe ausdrücklich eine Ortsbesichtigung empfohlen. Nachträgliche Vergütungen wegen Erschwernissen aus der Objektlage werden nicht anerkannt. Wasser, Baustrom und Baustellen-WC werden bauseits zentral auf dem Grundstück zur Verfügung gestellt. Arbeitsgerüste oberhalb der nachfolgend als inkludiert beschriebenen Ausführungshöhen werden bauseits zur Verfügung gestellt.
Das Grundstück um das Gebäude ist begrünt und unbefestigt. Der Baumschutz und erforderliche Rückschnitt erfolgt bauseits. Die verbleibende Anlagen dürfen durch die Arbeiten des AN nicht beeinträchtigt werden oder sind zu schützen und bedarfsweise wieder herzurichten.

**1.1 Baustelleneinrichtung**
Einrichten, Gerätevorhaltung, Transport, örtliches Umsetzen und Räumen der Baustelle (im Sinne der VOB/C, Abs. 4.1) für sämtliche nachfolgend aufgeführten Leistungen, inkl. aller erforderlichen Arbeits- und Gesundheitsschutzmaßnahmen; außerdem für die nachstehend beschriebenen Leistungen:
- Schutz benachbarter Bauteile
- Gerüste u. Hubgeräte für Arbeitshöhen bis 3,50m
- inkl. Material-, Abfall- und Aufenthaltscontainer
- Verlängerungen für Strom und Wasser bis zum Arbeitsplatz
- eigene Arbeitsplatzbeleuchtung
Menge: 1,000 psch

**1.2 Bodenschutz**
Abdecken des Terrazzobodens jeweils ca.1,50m vor den zu bearbeitenden Stellen/Wänden im EG als Schutz während der Ausbesserungsarbeiten; Boden mit Filzpappe o. Vliesmatten abdecken u. darauf Hartfaserplatten, d >= 3mm oder gleichwertig, auslegen, gegen Verschieben sichern und Fugen abkleben; inkl. Rückbau und Entsorgung nach Benutzung
Menge: 14,000 m2

**1.3 Abklebung**
Schutz der historischen Bestandsfliesenflächen im Bereich von Spachtelarbeiten durch Abkleben mit Folie und rückstandsfrei wieder entfernbaren Klebebändern; inkl. Entsorgung nach Fertigstellung
Menge: 14,000 m2

**1.4 Bestandstür (Holz) ausbauen**
Einflügelige Holzinnentür mit Stahlumfassungszarge in Metallständerwand komplett inkl. Beschlägen und Befestigungsmitteln ausbauen und sachgerecht entsorgen; Drückergarnitur und Profilzylinder ausbauen und inkl. Türblatt dem AG übergeben;
Wandstärke: bis 15cm
Ort: EG
Menge: 1,000 St

**1.5 Vertikallamellen Fenster rückbauen**
Verschattungssystem aus Vertikallamellen (Polyestervlies) inkl. Führungsschienen mit 2 Konsolwinkeln an Wand vor dem Fenstersturz befestigt; komplett inkl. Befestigungsmittel (abschrauben nicht herausreißen) ausbauen und sortenrein entsorgen;
Behangmaße BxH: 2,50x1,60m
Befestigungshöhe: ca. 2,50m ü.OKF
Ort: EG, im Innenraum
Menge: 13,000 St

**1.6 Vertikallamellen Oberlicht rückbauen**
Wie vor, jedoch Schienen unter die Decke gedübelt;
Behangmaße: 4,70mx1,20m
Befestigungshöhe: ca. 3,40m ü.OKF
Ort: EG, im Innenraum
Menge: 2,000 St

**1.7 Deckensegel rückbauen**
Horizontales Verschattungssystem aus Stoffbahnen an Spannseilen unter einer Stahl-Glas-Decke geführt; die Seilführung spannt zwischen an der Wand befestigten Schienen mit Umlenkrollen; komplett inkl. Befestigungsmittel ausbauen und sortenrein entsorgen
Gesamtfläche BxL: vierteilig von 0,80 bis 3,30 x 4,10m
Befestigungshöhe: ca. 3,40m ü.OKF
Ort: EG, im Innenraum
(siehe beiliegendes Foto "Deckensegel")
Menge: 4,000 St

**1.8 Ausgabefenster rückbauen**
Mehrteilige Rahmenkonstruktion aus Holzwerkstoffplatten und Sicherheitsverglasung; mit Stahlwinkeln vor einer Innentür auf der Wand befestigt; einseitig mit Verkofferung für Gegensprechanlage; komplett inkl. Befestigungsmitteln ausbauen und sortenrein entsorgen (Elt.-Installation ohne Funktion kann abgeschnitten werden)
(Bauteile der nur Ausbauen
Maße BxHxT: 1,50x2,25x0,25m
Ort: EG, im Innenraum
(siehe beiliegendes Foto "Ausgabefenster")
Menge: 1,000 St

**1.9 Türblende rückbauen**
Vorsatzschale aus Gipskartonplatten verzinktem Metallständerwerk aus CD-Profilen, hier als wandbündige Türverblendung in der Leibung montiert; komplett ohne Beschädigung der (öffnenbare) Tür rückbauen und sortenrein entsorgen
Aufbau: einseitig beplankt 1x12,5mm
Maße: 90x210cm
Ort: EG, im Innenraum
(siehe beiliegendes Foto "Türauskleidung")
Menge: 2,000 St

**1.10 Holzblenden rückbauen**
Holzwerkstoffplatten zur Verkleidungen von Haustechnikbauteilen, beweglich mit Scharnieren oder fest mit Holzleisten an Wänden montiert; komplett inkl. Befestigungen, Unterkonstruktion und Beschlägen rückbauen und sortenrein entsorgen;
Aufbau: lackierte Holzwerkstoffplatten bis d=25mm
Maße: verschiedene Maße 30x210cm bis 90x210cm
Abrechnung je Einzelplatte
Ort: EG, im Innenraum
Menge: 6,000 St

### 2 Wände und Vorsatzschalen

*Hinweis: Vorbemerkung Trockenbauwände*
Diese Vorbemerkungen gelten sinngemäß für alle nachfolgend beschriebenen Positionen. Es steht dem Auftragnehmer unter Beachtung der Fachregeln und Herstellervorgaben grundsätzlich frei, die Reihenfolge der Herstellung / Bearbeitung der einzelnen Bauteile zu bestimmen, sofern im LV oder Bauzeitenplan keine gesonderten Angaben getroffen werden.
Ein Meterstrich ist nicht vorhanden, es sind je Geschoss und Bauteil  jeweils die zugehörigen Bestandshöhen als Orienterung zu beachten.
Grundsätzlich sind die Einzelflächen der Wände und Vorsatzschalen als Kleinfläche (<= 5,0 m2) zu kalkulieren.
Sofern die einzelnen Positionen keine gesonderten Vorgaben enthalten, sind die nachstehenden Angaben bei der Preiskalkulation und Ausführung zu berücksichtigen. Nachfolgend sind nicht tragende Trennwände gemäß DIN 4103-1 als Vorsatzschalen und Einfachständerwände mit einem Grundaufbau aus mindestens 2x 12,5 mm dicken Gipskarton- oder -faserplatten (GKB nach DIN 18180 bzw. Typ A n. DIN EN 520) als Beplankung an verzinkten UW- u. CW-Profilen mit Schnellbauschrauben befestigt vorgesehen. Dazwischen sind nicht brennbare Mineralfaserdämmplatten gem. DIN EN 18162 mit einem Strömungswiderstand >=5 kPa*s/m2 einzubauen (mind. d=60mm, sonst nach Prüfzeugnis für Schalldämmung u. Brandwiderstand gem. Positionsangabe). Bauphysikalisch wird kein Anspruch hinsichtlich Wärmedämmung und Luftdichtigkeit gestellt. Für die Einhaltung des geforderten Schallschutzwertes und / oder der Feuerwiderstandsklasse erforderliche Mehrdicken der Dämmschicht oder die Wahl gesonderter Systemplatten- oder -profiltypen sind im Einheitspreis der jeweiligen Position zu kalkulieren, sofern die Zulassung der angebotenen Bauteile dieses fordert. Die sonstigen geforderten Bauteilwerte sind weiterhin einzuhalten.
Die statisch nicht tragenden Bauteile sind in überdachten und geschlossenen Räumen im Einbaubereich 1 (Büro, WC) auszuführen. Wände und Vorsatzschalen sind mit einer maximalen Höhe bis 3,45m zu kalkulieren und für Konsollasten von 15 kg bei einlagiger sowie 70 kg bei zweilagiger Beplankung auszulegen. Der Nachweis der Standfestigkeit für die Konstruktionen bzw. die Wahl der Verankerungsmittel u. Blechdicken der Profile (mind. 0,6mm), sofern sich dieses nicht ohnehin aus der Zulassung oder Normung ergibt, ist Aufgabe des AN.
Sanitärobjekte werden bauseits an Sanitärmontageelementen befestigt. Die Beplankung ist zum Teil auf diesen Elementen zu verlegen. Arbeitsunterbrechungen für die Installationsarbeiten nach dem Beplanken einer Seite sind mit den Einheitspreisen abgegolten. Bohrungen in den Platten für einzelne Kabeldurchführungen oder Gewindestangen bis 20 mm werden nicht gesondert vergütet.
Es werden bei Angaben zu Oberflächen und Anschlüssen die Vorgaben der Merkblätter des Bundesverbandes der Gipsindustrie e.V. angesetzt, sofern in den einzelnen Positionen keine gesonderten Angaben aufgeführt sind. Die Fugen der unteren Plattenlage sind jeweils voll zu spachteln und eben abzuziehen (Q1). Bei der oberen Plattenlage bzw. die Fertigoberflächen ist in Qualität Q2 auszuführen.
Es ist ein starrer Anschluss der Wände untereinander sowie an  Massivbaukonstruktion (Ziegelmauerwerk) anzusetzen mit hinterlegtem Dichtungsband unter dem Profil (analog Bild 1/2 Ausführungsvariante A/B des Merkblatts 3, mit eingespachteltem Bewehrungsstreifen); Bei Schleifarbeiten im Trockenverfahren sind immer Absauggeräte zu verwenden. Die Wände sind auf Bestandsestrichböden aufzustellen. Die Deckenbauteile werden, sofern nicht anders beschrieben, an historischen Stahlsteindecken u. Stahlbetondecken befestigt.

**2.1 2-seit. Rohr-/Schachtverkleidung (50cm)**
L-förmige Verkleidung für Rohrleitungen inkl. 90-Grad-Ecke und starren Anschlüssen (gerader Stoß gegen Wand, Boden oder anderen Kanal) herstellen. inkl. Eckprofil; senkrecht an Wänden oder waagerecht auf Böden
hier:
2x feuchtraumgeeignete Gipskartonbauplatten GKBi bzw. H2; Abwicklungslänge: bis 50cm
Einbauhöhe: bis 3,50m
Abrechnung je laufendem Meter Kanallänge
Menge: 5,500 m

**2.2 2-seit. Rohr-/Schachtverkleidung (100cm)**
wie vor, jedoch
Abwicklungslänge: bis 100cm
Menge: 1,500 m

**2.3 3-seit. Rohr-/Schachtverkleidung (100cm)**
sinngemäß wie vor, jedoch
als U-förmige Ausführung mit 2x 90-Grad-Eckeausbildung
Abwicklungslänge: bis 100cm
Menge: 6,500 m

**2.4 Zulage Abschluss**
Herstellen eine freies Endes mit Stirnplatten und Eckausbildung;
Spachtelung wie vorbeschrieben;
als Zulage zu jeder der vorbeschriebenen Rohrverkleidungen
Menge: 2,000 St

**2.5 15,0cm Metallständerwand**
Metalleinfachständerwand mit beidseitiger Beplankung wie vorbeschrieben inkl. der Ausbildung des Boden- und Deckenanschlusses gemäß Vorbemerkungen und Herstellervorschrift
Wandhöhen: max. 3,50m
Wanddicke: 150 mm,
bewertetes Schalldämmmaß: Rw,R >= 52 dB
Menge: 2,200 m2

**2.6 Zulage Türauskleidung**
Einbau des vorbeschriebenen Wandaufbau in eine Bestandstüröffnung, hier inkl. dreiseitig umlaufende flächenbündige Anarbeitung an die Bestandswand; inkl. Rückschnitt der oberen Bestandsbeplankung für fugenversetzte Anarbeitung der neuen Platten
Öffnungsmaß: ca. 100x215cm
als Zulage zur Vorposition
Menge: 1,000 St

**2.7 Vorsatzschale**
Freistehende Vorsatzschale / Schachtwand mit einseitiger Beplankung wie vorbeschrieben als Verkleidung bauseitig montierter Sanitärmontageelemente und Installationsleitungen;
inkl. Ausbildung des Boden- und Deckenanschlusses an Stahlbeton gemäß Vorbemerkungen und Herstellervorschrift
hier:
2x feuchtraumgeeignete Gipskartonbauplatten GKBi bzw. H2;
Wandhöhe: max. 3,45m
Menge: 8,300 m2

**2.8 Installationswand**
als Doppelständerwerk inkl. GK-Plattenstreifen zur Verbindung der Ständerprofile gemäß Herstellervorgabe; beidseitig beplankt inkl. Ausbildung des Boden- und Deckenanschlusses an Stahlbeton gemäß Vorbemerkungen und Herstellervorschrift
hier:
feuchtraumgeeignete Gipskartonbauplatten GKBi bzw. H2;
Wanddicke: 30-40cm
Höhe: bis 3,45 m
bewertetes Schalldämmmaß: Rw,R >= 52 dB
Menge: 15,400 m2

**2.9 Wand-Randanschluss**
Ausbilden des umlaufenden Anschlusses (Wand, Boden, Decke) der vorbeschriebenen Montagewände gemäß Vorbemerkungen und Herstellervorschrift pauschal für alle Wanddicken
Menge: 16,200 m

**2.10 Randanschluss Vorsatzschale**
wie vor, jedoch für einseitig beplankte Vorsatzschalen
Menge: 12,100 m

**2.11 Zulage Verstärkungsprofil**
Zulage zu Vorpositionen für die Verwendung von verstärkten Blechprofilstielen (UA-Profile d=2mm)
beidseits von Installationsmodulen (je Profillänge)
Menge: 14,000 m

**2.12 OSB-Platten d=25mm**
Einbau einer Wandverstärkung aus Holzwerkstoffplatten zur Verankerung von bauseitigen Elementen; in verschiedenen kurzen Längen zuschneiden und montieren
Material: OSB/3 nach DIN EN 13986
Plattendicke: 25mm
Plattenbreite: 625mm
Menge: 4,000 m

**2.13 Aussparungen 0,10m2**
Erstellen von runden oder rechteckigen Öffnungen als als Zulage in vorbeschriebenen Wänden und Vorsatzschalen für bauseitigen Einbau von Installationsobjekten oder Aussparungen von Massivbauteilen; ohne Brandschutzanforderung
gilt auch für Öffnungen in Trockenbauwänden im Bestand
Größe: bis 0,10m2
Menge: 37,000 St

**2.14 Aussparungen 0,20m2**
wie vor, jedoch
Größe: 0,11 bis 0,20m2
Menge: 2,000 St

**2.15 Wandreviklappe 200x200**
Revisionsklappe für einfach und doppelt beplankte Gipskartonwände und Vorsatzschalen ohne Brandschutzanforderung mit Aluminiumrahmen, mit zugehöriger, flächenbündig eingeklebter Gipskartonbeplankung; Sicherung des Deckels durch selbst justierende Fangfedern und integriertem nicht sichtbarem Verschluss- und Scharniermechanismus; inkl. Herstellen der erforderlichen Aussparung;
Maße: 200mm x 200mm
Menge: 2,000 St

**2.16 Wandreviklappe 400x400**
wie vor, jedoch Maße: 400mm x 400mm
Menge: 1,000 St

**2.17 Trennwandplatte**
Mineralfaserplatte gem. DIN EN 13162 als Schallschutzdämmung für leichte Trennwände (WTR, DI); nicht brennbar A1 nach DIN EN 13501; WLF 040; Strömungswiderstand >= 5 kPa*s/m2 gem. DIN EN 29053; in Vorsatzschalen mit raumakustischen Ansprüchen bzw. gem. Planungsvorgabe abrutschsicher und hohlraumfrei eingebaut;
als Ersatz für bauseitige Schäden
Dicke 60mm
Menge: 2,000 m2

### 3 Decken

*Hinweis: Vorbemerkung Trockenbaudecken*
Sinngemäß gelten die Vorbemerkungen zum Titel Wände sowie folgende Zusatzangaben.

Die Bestandsrohbaudecke besteht tragenden Stahldeckenträger (Doppel-T-Profile = historisches NP14/16, ähnlich IPE140/160) im Abstand von 2,0 bis 2,2m mit einer bündig mit dem Obergurt dazwischenliegenden Stahlsteindecke. Auf den unteren Flanschen liegen Holzbalken (8/8cm) auf, an denen die bauseitig zurückgebauten Putz- und Gipskartondecken befestigt waren.

Sofern keine gesonderten Positionsangaben erfolgen sind die Decken gemäß Merkblatt 2 des Bundesverbandes der Gipsindustrie e.V. in der Oberflächenqualität Q2 zu spachteln. Als Standard ist ein starrer Anschluss gemäß Merkblatt 3, Bild 18/20 Ausführung A/B mit stumpf gestoßenem Bewehrungsstreifen vorgesehen.

Die Einbauhöhe beträgt max. 3,50m.

**3.1 Akustikabhangdecke**
Unterdecke als abgehängte Decke nach DIN 18168-1 mit Unterkonstruktion aus verzinkten Stahlblechprofilen als kreuzweise verlegte Grund- und Tragprofilen sowie passenden schallentkoppelnden Abhängern; einlagige Beplankung aus akustisch wirksamen Gipskartonplatten mit in beide Richtungen gleichmäßig durchlaufender Lochung und oberseitigen Vlieskaschierung; Plattenstöße sind so auszubilden, dass die Lochabstände unverändert bleiben und flächenbündig zu spachteln; keine Brandschutzanforderung an die Gesamtdecke, aber Verwendung nichtbrennbarer Baustoffe;
Plattendicke: 1x12,5mm;
Lochung: quadratisch, 8/18mm
Abhanghöhe bis 20cm unter Rohdecke bzw UK Stahlträger
Lastklasse: 0,40kN/m2
Menge: 182,100 m2

**3.2 Akustikauflagedämmung**
akustisch wirksame Auflagedämmplatte für abgehängte Decken aus nicht brennbaren Mineralfasern (40-50kg/m3) gem. DIN EN 13165-1 mit einem Strömungswiderstand von >5 kPa*s/m2; eingeschweißt in PE-Folie (<=0,3mm; schwerentflammbar B gem. DIN EN 135401-1) als Rieselschutz;
Plattendicke: 30mm
Menge: 182,100 m2

**3.3 GK-Randfries 100mm**
Herstellen eines ungelochten Randfrieses aus glatten Gipskartonplatten oder Spachteln der Lochung am Deckenrand
Friesbreite: ca. 100mm
Menge: 79,000 m

**3.4 GK-Randfries 50mm**
wie vor, jedoch umlaufend um Einbauleuchten / Einbauteile
Friesbreite: ca. 50mm
Menge: 67,000 m

**3.5 Unterhangglattdecke**
Unterdecke als abgehängte Decke nach DIN 18168-1 mit unmittelbar unter den Bestand geschraubter Unterkonstruktion aus verzinkten Stahlblechprofilen; Herstellung als Plattenstreifen
Beplankung aus GKB-Platten 1x12,5mm, glatt
Streifenbreite: ca. 50cm
Menge: 11,400 m2

**3.6 Aufkantung, H=20cm**
lotrechte Aufkantung als Abschluss vorstehend beschriebener Akustikdecke und Anbindung an die Unterhangsecke (Anschluß analog Angabe in Vorbemerkungen); Beplankung aus glatten GKB-Platten 1x12,5mm an Unterkonstruktion aus verzinkten Stahlblechprofilen; Übergang Decke zur Aufkantung als 90-Grad-Winkel  inkl. Eckprofil ausführen;
Ansichtshöhe: bis 20cm
Menge: 23,000 m

**3.7 3-seit. Deckenrohrverkleidung (100cm)**
U-förmige Verkleidung für Rohrleitungen inkl. 2x90-Grad-Ecke und starren Anschlüssen (gerader Stoß gegen Decke u. Wand) herstellen. inkl. Eckprofil; waagerecht unter der Decke
Abwicklungslänge: bis 100cm
Einbauhöhe: bis 3,50m
Abrechnung je laufendem Meter Kanallänge
Menge: 12,000 m

**3.8 Deckenrandanschluss**
umlaufende, Anarbeitung der vorbeschriebenen Gipskartondecken entsprechend Vorbemerkungen
Menge: 127,000 m

**3.9 OSB-Deckenverstärkung**
Einbau einer Deckenverstärkung aus Holzwerkstoffplatten zur Verankerung von bauseitigen Elementen; in verschiedenen kurzen Längen zuschneiden und montieren
Material: OSB/3 nach DIN EN 13986
Plattendicke: 25mm
Plattenbreite: 625mm
Menge: 5,000 m

**3.10 Aussparungen 0,20m2**
Zulage für Erstellen von runden oder rechteckigen Öffnungen in alle vorbeschriebenen Decken für bauseitigen Einbau von Installationsobjekten (Leuchten, Lautsprecher etc.), inkl. Auswechslung der UK
Größe: bis 0,20m2
Menge: 44,000 St

**3.11 Aussparungen 0,50m2**
sinngemäß wie vor,
jedoch Größe: 0,21 bis 0,50m2;
Menge: 43,000 St

**3.12 Kanthölzer 8x8cm**
Lieferung und Einbau von Kanthölzern in verschiedenen Längen nach Aufmaß als Ersatz für Bestandshölzer gemäß Vorbemerkungen;
Bauschnittholz: Fichte / Tanne / Kiefer
Sortierklasse: S 10 nach DIN 4074-1
Holzfeuchte: max. 20 %
Festigkeitsklasse: C 24
Querschnitte: 8/8 cm
Einzellängen: bis ca. 2,50 m
Menge: 150,000 m

**3.13 Akustik-Deckensegel**
von der Decke (Stahlsteindecke) abgehängte, formstabile Akustikdämmplatten aus porösem Material, Schaumstoff oder gepresster Kunststoffwolle; mindestens die Unterseite ist mit Stoff oder Vlies bezogen auszuführen; Abhänger aus Edelstahldraht; als Einzelplatten in gleichmäßigen Abständen gemäß Deckenspiegel waagerecht ausgerichtet befestigen; je nach angebotenem System mit Einzelabhängern oder von unten nicht sichbarem Hifsrahmen;
Schallabsorptionsklasse: B-D
schwer entflammbar und nicht brennend abtropfend;
Farbe: hell (weiß, grau, beige) Bemusterung nach Herstellerpalette;
formstabil bis rel. Luftfeuchte 95% bei 30°C
Maße: 500x1000mm bis 600x1200mm
Abhängung: 200mm
Plattendicke: 100mm
Menge: 132,000 St
